# Sellado de junta en estructura de concreto en contacto con el agua, con fragua hidroexpansiva

- Propiedad del archivo: CYPE Ingenieros S.A.
- Formato: FIEBDC-3/2016
- Programa: Generador de precios de la construcción. CYPE Ingenieros, S.A.
- Fecha: 05/11/2025
- Ámbito geográfico: Perú
- Divisa: PEN
- Costes indirectos: 3 %
- Gastos generales: 13 %
- Beneficio industrial: 6 %
- IVA: 18 %

## N Aislamientos e impermeabilizaciones

### NI Impermeabilizaciones

#### NIJ Juntas

**NIJ110** m Sellado de junta en estructura de concreto en contacto con el agua, con fragua hidroexpansiva.
Sellado de junta en estructura de concreto en contacto con el agua, expuesta a presión hidrostática, temporal o permanente, con fragua hidroexpansiva monocomponente.
Incluye: Limpieza del soporte. Aplicación de la fragua.
Criterio de medición de proyecto: Longitud medida según documentación gráfica de Proyecto.
Criterio de medición de obra: Se medirá la longitud realmente ejecutada según especificaciones de Proyecto.

| Código | Ud | Descripción | Rendimiento | Precio | Importe |
|---|---|---|---|---|---|
| mt15sjd060b | Ud | Cartucho de fragua hidroexpansiva monocomponente, de 320 ml, para impermeabilización de juntas. (material) | 0.26 | 158.66 | 41.252 |
| mo032 | h | Operario aplicador de productos impermeabilizantes. (mano de obra) | 0.007 | 32.86 | 0.230 |
| % | % | Herramientas | 2 % | 41.482 | 0.830 |
|  |  | Costes directos |  |  | 42.312 |
