# Limatesa de teja cerámica

- Propiedad del archivo: CYPE Ingenieros S.A.
- Formato: FIEBDC-3/2016
- Programa: Generador de precios de la construcción. CYPE Ingenieros, S.A.
- Fecha: 02/09/2022
- Ámbito geográfico: Perú
- Divisa: PEN
- Costes indirectos: 3 %
- Gastos generales: 13 %
- Beneficio industrial: 6 %
- IVA: 18 %

## Q Techos

### QR Remates

#### QRL Limahoyas, limatesas y cumbreras

**QRL030** m Limatesa de teja cerámica.
Formación de limatesa con caballetes cerámicos, color rojo, para tejas curvas, impermeabilizada con banda autoadhesiva de aluminio, con la superficie en relieve y revestida por una de sus caras con una capa adhesiva de butilo de 0,15 mm de espesor, de 30 cm de anchura, y fijados con clavos galvanizados sobre rastrel de cumbrera de madera. Incluso empalmes.
Incluye: Colocación del rastrel de cumbrera. Colocación de la banda autoadhesiva. Colocación y clavado de las tejas.
Criterio de medición de proyecto: Longitud medida en verdadera magnitud, según documentación gráfica de Proyecto.
Criterio de medición de obra: Se medirá, en verdadera magnitud, la longitud realmente ejecutada según especificaciones de Proyecto.

| Código | Ud | Descripción | Rendimiento | Precio | Importe |
|---|---|---|---|---|---|
| mt13tac011a | Ud | Caballete cerámico, color rojo, para tejas curvas. (material) | 3 | 2.87 | 8.610 |
| mt13blw102 | Ud | Clavo galvanizado para sujeción de tejas a rastrel. (material) | 6.08 | 0.17 | 1.034 |
| mt13blw025b | m | Rastrel de cumbrera de 27x40 mm de sección, de madera aserrada de pino, tratada en autoclave, con clase de uso 2, acabado cepillado, con humedad inferior al 20%. Incluso elementos de fijación sobre entramado estructural. (material) | 1.1 | 1.96 | 2.156 |
| mt13aev010ga | m | Banda autoadhesiva de aluminio, con la superficie en relieve y revestida por una de sus caras con una capa adhesiva de butilo de 0,15 mm de espesor, de 30 cm de anchura; para la impermeabilización de limatesas. (material) | 1.1 | 28.7 | 31.570 |
| mq06hor010 | h | Mezcladora de concreto. (maquinaria) | 0.006 | 5.44 | 0.033 |
| mo020 | h | Operario de construcción. (mano de obra) | 0.548 | 25.65 | 14.056 |
| mo112 | h | Peón especializado de construcción. (mano de obra) | 0.548 | 17.41 | 9.541 |
| % | % | Herramientas | 2 % | 67.000 | 1.340 |
|  |  | Costes directos |  |  | 68.340 |

Residuos:
- colocación: mt13tac011a Caballete cerámico, color rojo, para tejas curvas; factor de residuo 0.105
- colocación: mt13blw025b; factor de residuo 0.056
- colocación: mt13aev010ga; factor de residuo 0.048

## Recursos

**mt13tac011a** Ud Caballete cerámico, color rojo, para tejas curvas
Datos técnicos: Coste energético 11.360 MJ; Emisión de CO2 0.584 kg; Código LER 17 01 03; Masa del elemento 2.9 kg; Volumen 0.00232 m3
Residuos:
- embalaje: re170201 Madera. (componente de residuo); rendimiento 0.003 kg; Código LER 17 02 01; Masa del elemento 1 kg; Volumen 0.000909 m3
- embalaje: re170203 Plástico. (componente de residuo); rendimiento 0.002 kg; Código LER 17 02 03; Masa del elemento 1 kg; Volumen 0.001667 m3

**mt13blw025b** m Rastrel de cumbrera de 27x40 mm de sección
Datos técnicos: Coste energético 55.888 MJ; Emisión de CO2 -0.753 kg; Código LER 17 02 01; Masa del elemento 0.41 kg; Volumen 0.000373 m3
Residuos:
- embalaje: re170203 Plástico; rendimiento 0.002 kg

**mt13aev010ga** m Banda autoadhesiva de aluminio
Datos técnicos: Coste energético 363.202 MJ; Emisión de CO2 26.722 kg; Código LER 17 04 02; Masa del elemento 3.24 kg; Volumen 0.00216 m3
Residuos:
- embalaje: re170203 Plástico; rendimiento 0.005 kg
