# Piso interior de piezas de barro cocido. Colocación en capa gruesa

- Propiedad del archivo: CYPE Ingenieros S.A.
- Formato: FIEBDC-3/2016
- Programa: Generador de precios de la construcción. CYPE Ingenieros, S.A.
- Fecha: 05/11/2025
- Ámbito geográfico: Perú
- Divisa: PEN
- Costes indirectos: 3 %
- Gastos generales: 13 %
- Beneficio industrial: 6 %
- IVA: 18 %

## R Revestimientos

### RS Pisos

#### RSG De piezas cerámicas

**RSG090** m² Piso interior de piezas de barro cocido. Colocación en capa gruesa.
Precio: 0
Piso interior de piezas de barro cocido, de elaboración mecánica, de 100x100x15 mm, capacidad de absorción de agua 6%
