# Enlucido de mortero técnico de cal hidráulica natural

- Propiedad del archivo: CYPE INGENIEROS, S.A.
- Formato: FIEBDC-3/2002
- Ámbito geográfico: Perú
- Divisa: PEN
- Costes indirectos: 3.00 %
- Gastos generales: 13.00 %
- Beneficio industrial: 6.00 %
- IVA: 18.00 %

**RUC020** m² Enlucido de mortero técnico de cal hidráulica natural, color blanco, de 2 mm de espesor, para la restauración de un revestimiento existente o como acabado de un revoque previamente reparado, en muros de piedra, obras de mampostería y albañilerías de ladrillo o de bloque.
Formación de enlucido de mortero técnico de cal hidráulica natural, aplicado en capa de 2 mm de espesor, para la restauración de un revestimiento existente o como acabado de un revoque previamente reparado, en muros de piedra, obras de mampostería y albañilerías de ladrillo o de bloque. Incluso saturación del soporte con agua a baja presión y eliminación del agua sobrante con aire comprimido, aplicación del mortero con plancha metálica y acabado superficial con esponja.
Incluye: Saturación del soporte con agua. Eliminación del agua sobrante. Preparación y aplicación de la capa de enlucido. Acabado superficial. Curado del mortero.
Criterio de medición de proyecto: Superficie medida según documentación gráfica de Proyecto, sin deducir huecos menores de 4 m² y deduciendo, en los huecos de superficie mayor de 4 m², el exceso sobre 4 m².
Criterio de medición de obra: Se medirá la superficie realmente ejecutada según especificaciones de Proyecto, deduciendo, en los huecos de superficie mayor de 4 m², el exceso sobre 4 m².
Criterio de valoración económica: El precio no incluye la preparación del soporte.

| Código | Ud | Descripción | Rendimiento | Precio | Importe |
|---|---|---|---|---|---|
| mt08aaa010a | m³ | Agua. (material) | 0.020 | 4.32 | 0.09 |
| mt28mrr050a | kg | Mortero técnico de cal hidráulica natural color blanco, compuesto por cal hidráulica natural NHL 3,5, agregados silíceos y agregados seleccionados, permeable al vapor de agua, para aplicar en revocos y enlucidos, para reparación de paramentos con humedades o manchas salinas. (material) | 2.500 | 8.65 | 21.63 |
| mo039 | h | Operario revocador. (mano de obra) | 0.174 | 21.66 | 3.77 |
| mo111 | h | Peón especializado revocador. (mano de obra) | 0.087 | 14.92 | 1.30 |
| % | % | Herramientas | 2 % | 26.79 | 0.54 |
|  |  | Costes directos |  |  | 27.33 |
