# Preparación de superficie metálica mediante proyección en seco de material abrasivo

- Propiedad del archivo: CYPE Ingenieros S.A.
- Formato: FIEBDC-3/2016
- Programa: Generador de precios de la construcción. CYPE Ingenieros, S.A.
- Fecha: 05/11/2025
- Ámbito geográfico: Perú
- Divisa: PEN
- Costes indirectos: 3 %
- Gastos generales: 13 %
- Beneficio industrial: 6 %
- IVA: 18 %

## R Revestimientos

### RY Preparaciones, protecciones, reparaciones y refuerzos de revestimientos

#### RYP Preparaciones

**RYP050** m² Preparación de superficie metálica mediante proyección en seco de material abrasivo.
Preparación de superficie metálica mediante proyección en seco de material abrasivo formado por partículas de silicato de aluminio, hasta alcanzar un grado de preparación Sa 2 según ISO 8501-1, eliminando casi toda la capa de laminación, el óxido visible y las partículas extrañas del soporte, hasta quedar un 66% de la superficie limpia y de color gris y limpieza posterior con aspirador de polvo, aire comprimido limpio y seco o cepillo limpio.
Incluye: Montaje de la protección contra el polvo. Montaje y preparación del equipo. Aplicación mecánica del chorro de abrasivo. Desmontaje del equipo. Limpieza de la superficie soporte. Retirada y acopio del material proyectado y los restos generados. Carga del material proyectado y los restos generados sobre camión o contenedor.
Criterio de medición de proyecto: Superficie medida según documentación gráfica de Proyecto.
Criterio de medición de obra: Se medirá la superficie realmente ejecutada según especificaciones de Proyecto.

| Código | Ud | Descripción | Rendimiento | Precio | Importe |
|---|---|---|---|---|---|
| mt08lim010a | kg | Abrasivo para limpieza mediante chorro a presión, formado por partículas de silicato de aluminio. (material) | 1.5 | 0.79 | 1.185 |
| mq08lch010 | h | Equipo de chorro de arena a presión. (maquinaria) | 0.162 | 9.71 | 1.573 |
| mq08gel010k | h | Grupo electrógeno insonorizado, trifásico, de 45 kVA de potencia. (maquinaria) | 0.162 | 16.3 | 2.641 |
| mo112 | h | Peón especializado de construcción. (mano de obra) | 0.191 | 22.33 | 4.265 |
| mo113 | h | Peón de construcción. (mano de obra) | 0.191 | 21.97 | 4.196 |
| % | % | Herramientas | 2 % | 13.860 | 0.277 |
|  |  | Costes directos |  |  | 14.137 |

Residuos:
- colocación: mt08lim010a Abrasivo para limpieza mediante chorro a presión, formado por partículas de silicato de aluminio; factor de residuo 1

## Recursos

**mt08lim010a** kg Abrasivo para limpieza mediante chorro a presión, formado por partículas de silicato de aluminio
Datos técnicos: Coste energético 244.453 MJ; Emisión de CO2 12.691 kg; Código LER 12 01 17; Masa del elemento 1 kg; Volumen 0.000476 m3
Residuos:
- embalaje: re150101 Envases de papel y cartón. (componente de residuo); rendimiento 0.019 kg; Código LER 15 01 01; Masa del elemento 1 kg; Volumen 0.001333 m3
- embalaje: re170201 Madera. (componente de residuo); rendimiento 0.009 kg; Código LER 17 02 01; Masa del elemento 1 kg; Volumen 0.000909 m3
- embalaje: re170203 Plástico. (componente de residuo); rendimiento 0.04 kg; Código LER 17 02 03; Masa del elemento 1 kg; Volumen 0.001667 m3
