# Reparación de fisuras en revestimiento exterior, sistema Cotefilm "REVETÓN"

- Propiedad del archivo: CYPE Ingenieros S.A.
- Formato: FIEBDC-3/2016
- Programa: Generador de precios de la construcción. CYPE Ingenieros, S.A.
- Fecha: 09/12/2022
- Ámbito geográfico: Perú
- Divisa: PEN
- Costes indirectos: 3 %
- Gastos generales: 13 %
- Beneficio industrial: 6 %
- IVA: 18 %

## R Revestimientos

### RY Preparaciones, protecciones, reparaciones y refuerzos de revestimientos

#### RYY Reparaciones

**RYY030** m² Reparación de fisuras en revestimiento exterior, sistema Cotefilm "REVETÓN".
Reparación de fisuras de hasta 1 mm de anchura en revestimiento exterior, sistema Cotefilm "REVETÓN", mediante la aplicación de dos manos de revestimiento impermeabilizante, Cotefilm incoloro "REVETÓN", acabado brillante, la primera mano diluida con un 30% a 50% de agua y la segunda mano con el mismo producto sin diluir, con un rendimiento total de 0,175 l/m².
Incluye: Aplicación de las dos manos de producto.
Criterio de medición de proyecto: Superficie medida según documentación gráfica de Proyecto.
Criterio de medición de obra: Se medirá la superficie realmente ejecutada según especificaciones de Proyecto.

| Código | Ud | Descripción | Rendimiento | Precio | Importe |
|---|---|---|---|---|---|
| mt15rer150a | l | Revestimiento impermeabilizante, Cotefilm incoloro "REVETÓN", a base de copolímeros acrílicos en dispersión acuosa, acabado brillante, antimoho y antiverdín, impermeable al agua de lluvia, permeable al vapor de agua y con resistencia a los rayos UV y a los álcalis, para aplicar con brocha, rodillo o pistola. (material) | 0.175 | 66.08 | 11.564 |
| mo039 | h | Operario revocador. (mano de obra) | 0.204 | 27.56 | 5.622 |
| mo111 | h | Peón especializado revocador. (mano de obra) | 0.204 | 19.02 | 3.880 |
| % | % | Herramientas | 2 % | 21.066 | 0.421 |
|  |  | Costes directos |  |  | 21.487 |

Residuos:
- colocación: mt15rer150a; factor de residuo 0.03

## Recursos

**mt15rer150a** l Revestimiento impermeabilizante
Datos técnicos: Coste energético 78.123 MJ; Emisión de CO2 2.976 kg; Código LER 17 09 04; Masa del elemento 1.03 kg; Volumen 0.000687 m3
Residuos:
- embalaje: re150104 Envases metálicos. (componente de residuo); rendimiento 0.064 kg; Código LER 15 01 04; Masa del elemento 1 kg; Volumen 0.001667 m3
